# Sanierung Bettenhaus 2
Angebotsaufforderung (GAEB 90, DA83)
Eröffnung: 18.08.21 10:10
Währung: EUR
Auftraggeber: Sportschule Baden-Baden Steinbach im Badischen Sportbund Fre

## Aufzugsarbeiten-Unterflugaufzug
Datum: 14.07.21

### 01 Aufzugsarbeiten-Unterflugaufzug

*Hinweis*
BAUBESCHREIBUNG

Die Sportschule Steinbach plant den Umbau und die
Sanierung vom Bettenhaus 2, einem dreigeschossigen
Gebäude mit zentral gelegenen Haupttreppenhaus.

Im 2.OG werden vier bestehende Zimmer zu Rollstuhl
gerechten Zimmern umgebaut, die Wände werden versetzt
und die Bäder neu errichtet.
In 12 weiteren Zimmern werden die Bäder mit neuer
Sanitär-Installation und  Lüftern erneuert.
In den Zimmern werden Boden-, Wand- und Deckenflächen
erneuert, neue Türen werden eingebaut.
Die Elektroinstallation wird in Zimmern und Bädern
erneuert und neue Beleuchtung eingebaut.
Alle Räume erhalten eine neue Möblierung.
Im Flur wird ein Zimmer für den Studienleiter errichtet
mit neuem Bad.
Die Flure erhalten einen neuen Bodenbelag, Wand- und
Deckenanstrich.

Im 1.OG werden in 7 Zimmern die Bäder mit neuer
Sanitär-Installation und Lüftern erneuert.
In den Zimmern werden Boden-, Wand- und Deckenflächen
erneuert, die Türen werden erneuert.
Die Flure erhalten einen neuen Wand- und
Deckenanstrich, teilweise wird der Boden erneuert.
Die Elektroinstallation wird in Zimmern und Bädern
erneuert und neue Beleuchtung installiert.
Alle Räume erhalten eine neue Möblierung.
Ein Behinderten-WC wird in einem bestehenden Lagerraum
eingebaut.
Im Schwimmbadbereich wird eine neue Lehrerumkleide
errichtet.

Im EG werden in Teilbereichen die Böden aufbereitet und
die Wände und Decken gestrichen.
Bestehende Lagerräume werden renoviert.
Die Sanitärleitungen aus dem 1.OG werden über der Decke
im EG teilweise angeschlossen.
Hierfür werden in Teilbereichen die Gipskartondecken
demontiert und später wieder montiert.

Im KG werden neue Brandschutztüren eingebaut.
Ein Unterfluraufzug wird eingebaut, mit dem Lasten vom
EG ins KG befördert werden können.
Zum Aufzug wird ein neuer gepflasteter Fussweg
errichtet.

Das Treppenhaus erhält einen neuen Anstrich, die
Bodenbeläge werden aufbereitet, eine neue Beleuchtung
wird installiert.

Alle Zimmer werden mit Rauchmeldern ausgestattet, die
Brandmeldeanlage wird erweitert
und auf die Feuerwehr aufgeschaltet, die
Sicherheitsbeleuchtung wird ergänzt.
Die bestehende Aufzugsanlage am Treppenhaus wird
saniert und behindertengerechte Aufzugskabinen
eingebaut.

Lagerflächen für Material werden entlang der Südseite
am Gebäude bereitgestellt.
Materialanlieferungen sind mit der Bauleitung
abzustimmen.

Baustellen-WC´s mit Waschbecken werden bauseits bereit
gestellt.

Auf Grund der Covid-19-Situation sind die derzeit
gültigen Hygiene- und Gesundheitsschutzmassnahmeni,
räumlichen Kontext zur Baustelle einzuhalten.
Im  Zugangsbereich zur Baustell, im EG und im
Treppenhaus sind Masken zu tragen.

#### 01.01 Unterfluraufzug

*Hinweis*

**01.01.0001 Unterfluraufzug**
1 Stück ölhydraulischer Unterfluraufzug nach Maschinenrichtlinie in Anlehnung an nationale Vorschrift TRA 300

Charakteristik: in Doppelkolben-Ausführung mit direkter
Kolbenanordnung, mit 2 Teleskopzylindern links und
rechts an der Kabine angeordnet, Rohrbruchsicherung mit
Teleskopführungsgestell
Art der Führungen: U-Führungen

Tragkraft: 750 kg

Betriebsgeschwindigkeit: 0,15 m /sec.

Fahrkorbabmessungen:
Breite: 0,90 m
Tiefe: 1,40 m
Höhe: 2,00 m

Schachtabmessungen (Bestand):
Breite: 1,30 m
Tiefe:  1,45 m

Förderhöhe: ca. 2,50 m

Schachtgrube: Tiefe mind.: 0,15 m

Schachtkopf im Freien: Höhe mind.:  2,80 m

Haltestellen: 2 Stück übereinander liegend /
gegenüberliegend im "KG" (2 Stück Schachtdrehtüren im
"KG")

Fahrkorbausführung:
Boden: Tränenblech grundiert
Wände: Grundiertes Stahlblech in Abkantbauweise, ggfs.
zum bauseitigen Anstrich
Fahrkorbrahmen: grundiert
Fahrkorbdecke: ohne

Baldachin:
Baldachin-Abdeckung aus Tränenblech, öffnet und
schließt automatisch. Die Abdeckung wird mit einer
bodenbündigen Regenrinne versehen, für den Anschluss an
die bauseitige Kanalisation
Deckel und Rahmen verzinkt!

  Deckenkonstruktion vorgesehen für eine
Traglast (Belastung ) von 750 kg
Bodenbündig mit Regenrinne für außen, zum Anschluss an
bauseitige Kanalisation oder Ablauf
-spritzwassergeschützt-

Schaltschrank:
Verschließbarer Maschinenschrank, Größe: B: 0,90 m / T:
0,40 m / H: 1,40 m

  -mit integrierter Ölwannewird im "KG", hinter dem Aufzugsschacht angeordnet.

Antriebsgerät:
Unteröleinheit mit Schraubenspindelpumpe
Steuerblock KV1P, ohne Feinfahrtventil
mit Ölauffangwanne, Stahlblech grundiert unter dem
Aggregat

Antriebsleistung:
mit 4,4 kW
Drehstrom 380 / 400 V,
Nennstrom: 10,9 A, Direkteinschaltung

Pumpenleistung:
45 l / Min

Steuerung:
Anhol-Sendesteuerung (Totmann) nur oben
(Es wird ein Schaltkasten an der obersten Haltestelle
angeordnet)
Tableau/Schaltkasten in Aufputzausführung
mit Lichtanzeige
mit Schlüsselschalter
mit Bündigschaltung an der obersten Haltestelle

Hubkolbendurchmesser:
2x 60 / 40 mm

Lackierung:
Industrielackierung

Schachttüren:
2 Stück 1-flügelige Schachtdrehtüre grundiert, ohne
Schauöffnung, mit 2 Stück innenliegenden Bändern.
Türbreite: 0,90 mTürhöhe: 2,00 m nach DIN 18090

Ummauerung der Schachttüren unterste Haltestelle:
Eine Ummauerung der unteren Haltestelle wird bauseits
auf der rückwärtigen Seite durchgeführt. Auf der
Türseite wird die Schachttüre über die gesamte
Schachtbreite (bis unter die Decke) ausgeführt.
Bauseitig wird noch seitlich und oben eine
Dichtungsfuge angebracht.

Leistungsumfang:
In den Leistungen sind Lieferung sämtlicher Einbauteile
frei Baustelle und betriebsfertiger Montage durch
Fachpersonal enthalten. Ausführungsbedingte
Nebenkosten, wie Reisezeit, Spesen etc. gehören zum
Leistungsumfang.

Sonstiges:
Zum Lieferumfang gehören die erforderlichen Schilder
sowie die Beistellung sämtlicher Zeichnungen,
Beschreibungen und Schaltbilder für die Einholung der
behördlichen TÜV-Abnahme.

Gewährleistung:
Die Gewährleistung gemäß VOB/BGB beträgt 24 Monate,
beginnend mit dem Tage der TÜV-Abnahme.

Garantiewartung:
Die Gewährleistung gemäß VOL beträgt 24 Monate,
beginnend mit dem Tage des Gefahrenübergangs
(TÜV/GTÜ-Abnahme)

Folgende Nebenleistungen sind enthalten:
Lieferung der Halfeneisen, zum bauseitigen Einbau und
bauseitiger Reinigung.
Hauptschalter, Schachtbeleuchtung nach TRA 300
Leihweise Bereitstellung der GTÜ-Prüfgewichte.
Gestellung eines Monteurs zur GTÜ-Abnahme.
Die gesamten GTÜ-Papiere sowie Anlagezeichnung und
Berechnungsunterlagen in 3-facher Ausfertigung.
Anmeldung der GTÜ-Abnahmeprüfung.
GTÜ-Abnahmegebühren für die Vor- und Hauptprüfung. Wird
eine 2. TÜV-Abnahme notwendig, so sind die Kosten vom
Verursacher zu tragen!

Bauseitige Leistungen und Montageablauf
Abschrankung der Schachtzugänge und Abdeckung der
Montageöffnungen zur Unfallverhütung.
Erstellen des Aufzugsschachtes sowie alle
erforderlichen Beton-, Maurer-, Stemm-, Putz- und
Rüstarbeiten. Beiputzen der Türen und Fahrschachtwände
im Fahrbereich nach deren Montage.
Anbringung von gut sichtbaren Meterrissen an alle
Türlaibungen zur Bestimmung der exakten Geschoßhöhe.
An der Schachtinnenseite sind an den Zugangsseiten des
Fahrkorbes Vorsprünge von mehr als 20 mm gegen die
Aufwärtsrichtung abzuschrägen.
Die Schachtgrube muss trocken sein. Der Raum, in dem
der Maschinenschrank aufgestellt wird, muss gegen die
Witterungseinflüsse geschützt sein und schnell und
ungehindert erreicht werden können. Die Raumtemperatur
darf +10 Grad nicht unterschreiten.
Die Schachtgrube muss öldicht sein.
Vor Montagebeginn ist eine 5adrige Stromzuleitung (3
Phasen, Null- und Schutzleiter) mit Absicherung zum
Aufstellungsort des Maschinenschrankes zu verlegen.
Fahrschachtzugänge müssen ausreichend beleuchtet sein.
Fertiganstrich der Kabine, der Türen usw.
Der Zugang zum Maschinenschrank ist freizuhalten. Zu-
und Durchgängen müssen mind. 0,5 m breit und 1,8 m hoch
sein. Vor dem Maschinenschrank muss mind. ein 0,7 m
breiter Gang vorhanden sein
Menge: 1,000 psch

#### 01.02 Stundenlohnarbeiten

*Hinweis*
Bezahlt werden nur die auf Anordnung des Auftraggebers
tatsächlich vor Ort geleisteten Stunden ohne Wegezeiten
mit den vereinbarten Stundenverrechnungssätzen
zuzüglich Umsatzsteuer.
In den Stundenverrechnungssätzen für die nachstehenden
Lohn- und Berufsgruppen sind alle in § 15 Nr. 1 (2)
VOB/B genannten Kosten enthalten.
Zuschläge zu den Verrechnungssätzen für vom
Auftraggeber angeordnete oder zu vertretende Nacht-,
Sonntags-, Feiertags- und Mehrarbeiten (Überstunden)
sind gesondert nachzuweisen; sie werden in Höhe der
tariflichen Vereinbarung vergütet.
Für Nacht-, Sonntags- und Feiertagsarbeit wird als
Zuschlag nur der Beitrag zur gesetzlichen
Unfallversicherung vergütet. Für Mehrarbeit werden
zusätzlich die Sozialkosten vergütet.
Etwa anfallende Stundenlohnarbeiten werden wie folgt
abgerechnet:

**01.02.0001 Vorarbeiter**
Stundenlohnarbeiten durch Vorarbeiter/-in
auf Anordnung des AG ausführen.
Menge: 5,000 Std

**01.02.0002 Facharbeiter**
Stundenlohnarbeiten durch Facharbeiter/-in
auf Anordnung des AG ausführen.
Menge: 5,000 Std

**01.02.0003 Helfer**
Stundenlohnarbeiten durch Helfer/-in
auf Anordnung des AG ausführen.
Menge: 5,000 Std

USt %: 19,00
